# Generalsanierung Grundschule Kordel
Angebotsaufforderung (GAEB DA 2000 1.2, DA83)
Projekt: 24.004
Währung: EUR
Auftraggeber: Verbandsgemeinde Trier-Land, Gartenfeldstr. 12, 54295 Trier, E-Mail sven.maier@trier-land.de
Erstellt mit: SOFTTECH GmbH / GAEB Toolbox V3.2 G90 R20160421, AVANTI pro 2018, 07.09.2026

## Zusätzlicher Text
Die Baustelle liegt in

54306 Kordel,
Friedhofstr. 27

Der Baustellenbereich liegt in einem Wohngebiet.

Die an der Baustelle einzusetzenden Geräte müssen den geltenden Normen, den Unfallverhütungsvorschriften, den  Bestimmungen und Vorschriften des  Immissionsschutzes  für Baulärm entsprechen. Die Forderungen des staatlichen Gewerbeaufsichtsamtes und der
Berufsgenossenschaft sind einzuhalten.

Begrenzende Bauteile sind durch geeignete Schutzmaßnahmen vor Beschädigung und Verschmutzung zu schützen.
Entstehende Schäden an Fremdbauteilen gehen zu Lasten des Auftragnehmers.

Der Auftragnehmer hat einen Terminablaufplan für sein Gewerk vor Baubeginn vorzulegen. Der AN ist verpflichtet, an den  Jour Fix Terminen, welche wöchentlich stattfinden, anwesend zu sein. Diese Verpflichtung bezieht sich auf den gesamten Zeitraum seiner Arbeiten vor Ort. Die Festlegung des wöchentlichen Jour Fix erfolgt durch die Bauleitung.

Der Auftragnehmer hat die Durchführung seiner Arbeiten mit Vor- und Folgehandwerkern so abzustimmen, dass ein reibungsloser Ablauf der Arbeiten gewährleistet ist.

Anschlüsse für Strom und Wasser sind an der Baustelle vorhanden. Die Bereitstellung erfolgt bauseits.
Entsprechende Umlagekosten siehe Vertragsbedingungen.

Der bauseits gestellte Bauzaun ist geschlossen zu halten. Schäden oder Mängel an ihm sind dem AG unverzüglich mitzuteilen.

Sicherheits- und Gesundheitsschutz:
Der Unternehmer trägt die Verantwortung für die Sicherheit und Gesundheit der in seiner Firma
Beschäftigten. Er muss Maßnahmen für einen vorbeugenden Arbeitsschutz ergreifen.Der Unternehmer verpflichtet sich, eine gewerkspezifische Gefährdungsanalyse durchzuführen, die er dem beauftragten Sicherheits- und Gesundheitsschutzkoordinator vor Baubeginn zur Verfügung zu stellen und mit ihm durchzusprechen hat.
Der Auftragnehmer und alle von ihm bei der Baumaßnahme eingesetzten Beschäftigten haben vor Beginn ihrer Arbeiten an einer Grundeinweisung durch den Sicherheits- und Gesundheitsschutzkoordinator teilzunehmen. Die Teilnahme an den Unterweisungen ist Pflicht, berechtigt den Zutritt der einzelnen Teilnehmer auf der Baustelle und wird protokolliert.
Der Auftragnehmer ist verpflichtet, den SIGE-Plan einzusehen und zu beachten.

Neben den allgemeinen Vertragsbedingungen und den technischen Vorbemerkungen gilt die VOB (Teil B, C).

Die Leistungen sind nach den Regeln und dem anerkannten Stand der Technik unter Berücksichtigung und Einhaltung sämtlicher Schutzmaßnahmen für ein sicheres Arbeiten
(Berufsgenossenschaftliche Vorgaben, TRGS) durchzuführen. Unfallverhütungsvorschriften und Merkblätter der Bau-Berufsgenossenschaften, die für das Bauvorhaben gültige LBO einschließlich der Durchführungsverordnung die jeweils gültigen Abfallentsorgungsbestimmungen.
Die Arbeitsstelle ist vorschriftsmäßig und unfallsicher abzusperren.
Die Vorschriften der Berufsgenossenschaft sind genauestes zu beachten.

Die Baustelle ist ständig sauber zu halten. Der anfallende Bauschutt ist sofort zu entsorgen soweit jeweils den Leistungsbereich bzw. die Leistungen des AN betreffend.

Die Projekt- und Baustellensprache ist deutsch. Für alle Gewerke hat ständig eine deutschsprachige Führungsperson anwesend zu sein.

Die Abrechnung aller Positionen erfolgt nach vorliegenden Bauzeichnungen.Wo dies nicht möglich ist, nach gemeinsamen örtlichem Aufmass mit der Bauleitung.
Grundsätzlich sind Abrechnungszeichnungen den Massenberechnungen beizufügen.Allen Abschlagsrechnungen sind prüfbare Massenberechnungen beizufügen.

Stundenlohnarbeiten dürfen nur nach vorheriger Genehmigung durch den AG ausgeführt werden.
Regiearbeiten sind täglich zur Anerkennung vorzulegen.
Es sind die Vordrucke des Auftragnehmers zu verwenden. Regiezettel sind fortlaufend zu nummerieren und täglich an den AG weiterzugeben.

Für die Zuleitung für Strom und Wasser vom bauseits gestellten Verteiler ist der Bieter verantwortlich. Die Kosten für die Herstellung dieser Zuleitungen, deren Vorhaltung sowie späteren Räumung sind in die Baustelleneinrichtung mit ein zu kalkulieren.

Besondere bzw. zusätzliche Vertragsbedingungen und Allgemeine Geschäftsbedingungen des Auftragnehmers (Bieters) sind unwirksam und werden nicht Gegenstand des Bauvertrages.

## Zusätzlicher Text
Allgemeiner Hinweis:
Die Forderungen der zusätzlichen technischen  Vorschriften sind auf die Hauptpositionen der
Ausschreibung zugeschnitten. Davon abweichende  besondere Anforderungen enthält die
Leistungsbeschreibung.

Alle angebotenen Einheitspreise verstehen sich für  komplette Lieferung und Einbau bzw. Montage der  angebotenen Leistungen einschl. Materialtransport bis  zur Verwendungsstelle, auch über mehrere Geschosse.

Maßgebend für die Ausführung der ausgeschriebenen  Leistungen und der einzelnen Stoffe sind insbesondere nachstehende DIN-Vorschriften und Ausführungsrichtlinien:

Für Ausführung, Aufmaß, Nebenleistungen und Abrechnung gilt die VOB, in der bei Vertragsschluss geltenden Fassung, soweit nachstehend nichts Abweichendes erklärt wird.

DIN 18353 Estricharbeiten
DIN 18299 Allgemeine Regelungen für Bauarbeiten jeder Art
DIN 18560 Estriche im Bauwesen

Der AN ist verpflichtet, sich über die Art der Ausführung vorher an Ort und Stelle zu überzeugen.
Sollten Mängel vorhanden sein (unebene Decken und Wände etc.) ist darüber der Bauleitung vor Beginn der Arbeiten schriftlich Mitteilung zu machen und ein Nivellement einzureichen als spätere Abrechnungsgrundlage.
Mehrkosten für das evtl. Umräumen von Arbeitsgeräten und Werkzeugen werden nicht anerkannt.
Die Bauleitung ist bemüht, dass möglichst zusammenhängende Arbeitsabschnitte fertiggestellt werden können. Die fertigen Räume müssen vom AN abgesperrt und mit einem Verbotsschild versehen werden.
Durch evtl. Unebenheiten bedingte Mehrstärken des Estrichs bis zu 1 cm sind in die Einheitspreise einzukalkulieren.
Die innerhalb der Estrichflächen erforderlichen Dehnfugen müssen vom AN verantwortlich angegeben und ausgeführt werden.
Als Bindemittel wird grundsätzlich, wenn nicht anders angegeben, Portlandzement verwendet.
Das Überdecken der Rohrtrassen mit AKS-Gitterstreifen ist mit einzukalkulieren.
Die zur Gewährleistung der Randisolierung notwendigen Randdämmstreifen sowie die Trittschalldämmung/Tackerplatten in 30 mm Stärke sind im Gewerk Heizung mit ausgeschrieben.

## 008 Estrich
Datum: 07.09.2026

### Gewerk 01 Estrich

#### Titel 01.01 Baustelleneinrichtung u. Reinigung Untergrund

**01.01.0010 Baustelleneinrichtung**
Einrichten, Vorhalten über die gesamte Bauzeit für
sämtliche in der Leistungsbeschreibung aufgeführten
Arbeiten sowie Räumung der Baustelle  einschl.
Entfernung von Verunreinigungen, mit folgenden in den
Preis einzurechnenden Leistungen:
- Herrichten der erforderl. Lager- und Arbeitsplätze
nach Erfordernissen und Vorgaben,
- notwendige Geräte, Werkzeuge, Hilfsmittel,
- Material-Vorhaltekosten
- Lohnkosten
- Personalkosten
- alle sonstigen Kosten, die der Auftragnehmer zur
ordnungsgemäßen Durchführung der Bauaufgabe zu
erbringen hat;.sofern nicht nach DIN18299 gesondert
ausgeschrieben.

Leistungen, die der Auftraggeber über die oben
definierten Bereiche hinaus fordert, sind in den
nachfolgenden Positionen beschrieben und werden
gesondert vergütet.

In kompletter Leistung
Menge: 1,000 psch
Voraussichtliche Abrechnungsmenge: 1,000

#### Titel 01.02 Estricharbeiten Erdgeschoss

**01.02.0010 Reinigen Untergrund grobe Verschmutzung**
Reinigung des Untergrundes von groben
Verschmutzungen,wie Mörtelresten, geringem Bauschutt
etc.,
Bodenfläche besenrein abkehren und für Estricharbeiten
vorbereiten.

In kompletter Leistung.
Menge: 725,000 m2

**01.02.0020 HAUPTPOSITION Ausgleichestrich EG**
Schutzestrich als Leicht- bzw. Dämm- und
Ausgleichestrich liefern und fachgerecht auf der
Bodenplatte bzw. Abdichtung verlegen.

Dicke des Dämmestrichs: 15-20 mm
Mindestrohdichte trocken: ca. 400 kg/m³
Wärmeleitfähigkeit : mind. 0,1 W/mK
Druckfestigkeit: ca. 0,5 N/mm²
nicht brennbar
bedingt begehbar nach 12 Stunden
Nachfolgearbeiten nach 24 Stunden

Angebotenes Material:
'...'

Sonst entsprechend der Vorbemerkungen und
Verarbeitungsrichtlinien des Herstellers

Liefern und fachgerecht einbauen.
In kompletter Leistung.
Menge: 365,000 m2

**01.02.0030 Ausgleichsestrich, Mehr/Minderstärke 5 mm**
Zulage zur Position Ausgleichestrich
für evtl.dickere Einbauhöhen.
Menge: 200,000 m2

**01.02.0040 EPS Wärmedämmung, 1-lagig, 50 mm, erste Lage**
Herstellen einer Wärmedämmung nach DIN 18164 aus einer
Lage Wärmedämmung EPS 035 DEO, erste Lage.

Die Dämmung ist im Bereich von Rohrleitungen sauber aus
zu sparen und mit Schüttmaterial auszufüllen.
Im Preis enthalten sind evtl. Anarbeiten an Rohre,
Türschwellen, etc.

Stärke: 50 mm
Wärmeleitfähigkeit: WLG 035
Druckfestigkeit: 200 kPa

Einbauort:  Erdgeschoss Altbau
  Erdgeschoss 2. Erweiterung

Liefern und fachgerecht verlegen.
In kompletter Leistung.
Menge: 360,000 m2

**01.02.0050 EPS Wärmedämmung, 1-lagig, 60 mm, erste Lage**
Herstellen einer Wärmedämmung nach DIN 18164 aus einer
Lage Wärmedämmung EPS 035 DEO, erste Lage.

Die Dämmung ist im Bereich von Rohrleitungen sauber aus
zu sparen und mit Schüttmaterial auszufüllen.
Im Preis enthalten sind evtl. Anarbeiten an Rohre,
Türschwellen, etc.

Stärke: 60 mm
Wärmeleitfähigkeit: WLG 035
Druckfestigkeit: 200 kPa

Einbauort:  Erdgeschoss Zwischenbau
  Erdgeschoss 1. Erweiterung

Liefern und fachgerecht verlegen.
In kompletter Leistung.
Menge: 365,000 m2

**01.02.0060 EPS Wärmedämmung, 1-lagig, 80 mm, zweite Lage**
Herstellen einer Wärmedämmung nach DIN 18164 aus einer
Lage Wärmedämmung EPS 035 DEO, zweite Lage.

Die Dämmung ist im Bereich von Rohrleitungen sauber aus
zu sparen und mit Schüttmaterial auszufüllen.
Im Preis enthalten sind evtl. Anarbeiten an Rohre,
Türschwellen, etc.

Stärke: 80 mm
Wärmeleitfähigkeit: WLG 035
Druckfestigkeit: 200 kPa

Einbauort:  Erdgeschoss Zwischenbau
  Erdgeschoss 1. Erweiterung
  Erdgeschoss 2. Erweiterung

Liefern und fachgerecht verlegen.
In kompletter Leistung.
Menge: 640,000 m2

**01.02.0070 Systemplatte Fussbodenheizung 20 mm**
PS-Hartschaumplatten als Systemplatten zur Aufnahme der
bauseitigen Fussbodenheizungsrohre,
inkl. Trittschalldämmung

Stärke: 20 mm
Wärmeleitfähigkeit: WLG 045

Einbauort:  Erdgeschoss Altbau, Lager, WC

Liefern und Einbauen.
In kompletter Leistung.
Menge: 7,000 m2

**01.02.0080 Systemplatte Fussbodenheizung 40 mm**
PS-Hartschaumplatten als Systemplatten zur Aufnahme der
bauseitigen Fussbodenheizungsrohre,
inkl. Trittschalldämmung

Stärke: 40 mm
Wärmeleitfähigkeit: WLG 045

Einbauort : Erdgeschoss 2. Erweiterung, DAZ,
Klassenraum 1, MZR

Liefern und Einbauen.
In kompletter Leistung.
Menge: 190,000 m2

**01.02.0090 Zulage Ausgleichsschüttung mit Wärmedämm-Leichtbeton**
Zulage für die fachgerechte Ausgleichsschüttung von
Rohr- und Installationsleitungen mit
Wärmedämm-Leichtbeton,
Leichtbeton-Mischung mit vordosiertem Bindemittel und
vorbehandeltem EPS-Recycling-Granulat

Breite: bis 50 cm
Höhe: 8 cm
Wärmeleitfähigkeit: WLG 059
Druckfestiglkeit: 120 kPa

Angebotenes Material:
'...'

Liefern und fachgerecht verlegen.
In kompletter Leistung.
Menge: 75,000 m

**01.02.0100 Zulage Ausgleichsschüttung mit Perlite-Dämmung**
Zulage für die fachgerechte Ausgleichsschüttung von
Rohr- und Installationsleitungen mit Perlite-Dämmstoff,
WLG 035

Breite: bis 50 cm
Höhe: 8 cm
Wärmeleitfähigkeit: WLG 050
Druckfestigkeit: > 130 kPa

Angebotenes Material:
'...'

Liefern und fachgerecht verlegen.
In kompletter Leistung.
Menge: 75,000 m

**01.02.0110 Heiz-Zementestrich 75 mm**
Zementestrich einschichtig, für Fussbodenheizung als
Unterbau für keramische Bodenfliesen, Linoleum oder
textilen Bodenbelag auf vorgenannte Wärmedämmung
einbringen, verdichten und glätten.
Die Estrichplatte muss vom Mauerwerk, Türleibungen
einwandfrei getrennt sein.
Alle Metallteile sind gegen direkte Berührung mit dem
Estrich durch PE-Folie zu schützen.
inkl.Fugenschnitte und evtl. Anarbeiten an Rohre,
Türschwellen usw.,

Festigkeitsklasse : CT-C35-F5 nach DIN EN 13813
Estrichdicke : 75 mm

nach DIN 18560 schwimmend auf Fußbodenheizung verlegen

Sonst entsprechend der Vorbemerkungen und
Verarbeitungsrichtlinien des Herstellers

Liefern und fachgerecht einbauen.
In kompletter Leistung.
Menge: 187,500 m2

**01.02.0120 Heiz-Zementestrich 65 mm**
Zementestrich einschichtig wie in Pos. 01.02.0110
beschrieben, jedoch

Estrichdicke : 65 mm

Liefern und fachgerecht einbauen.
In kompletter Leistung.
Menge: 537,500 m2

**01.02.0130 Estrich, Minderstärke 10 mm**
Minderpreis für 10 mm Minderstärken des vorg.
Estriches.

In kompletter Leistung.
Menge: 50,000 m2

**01.02.0140 Estrich, Mehrstärke 10 mm**
Mehrpreis für 10 mm Mehrstärken des vorg. Estriches.

In kompletter Leistung.
Menge: 285,000 m2

**01.02.0150 Absetzen Sauberlaufzone**
Fachgerechtes Absetzen des Estriches im Bereich der
Sauberlaufzone als Zulage.

Höhenversatz: ca. 8 mm
Einbauort: 2. Erweiterung, Windfang

In kompletter Leistung.
Menge: 3,500 m2

**01.02.0160 Verdübeln von Fugen im Estrich**
Verdübeln von Fugen im Estrich, alle 30 - 40 cm kurze
Querschnitte ziehen und in diese Stahlstifte als Dübel
einlegen, danach Fuge und Querschnitte mit einem
Kunstharz kraftschlüssig verfüllen.

Liefern und montieren.
In kompletter Leistung.
Menge: 135,000 Stück

**01.02.0170 Estrichgitter für Innenestrich 50/2**
Estrichgitter aus verzinkten Drähten, punktgeschweißt,
als Tafelware in der Abmessung von ca. 2000/1000mm,
Maschenweite 50,8/50,8 mm und 2,0 mm Drahtstärke, als
Armierung im Zement-Estrich im Innenbereich

Einbauort: Technik, Küche, Eingang und Treppenhaus

Liefern und montieren.
In kompletter Leistung.
Menge: 125,000 m2

**01.02.0180 Estricharmierung mit Glasfaser**
Armierung des Estriches mittels Kunstfaser bzw.
Glasfaser

Einbauort: WCs

Liefern und montieren.
In kompletter Leistung.
Menge: 65,000 m2

**01.02.0190 Stahl-Abschlußwinkel bei Treppenaustritten**
Liefern und montieren von feuerverzinkten
Abschlußwinkeln bei Treppenaustritten

Schenkelhöhe  ca. 180 mm entsprechend letzter Stufe
D= 5,0 mm stark

Einbauort: 2. Erweiterung, Treppenhaus 2

Liefern und fachgerecht einbauen.
In kompletter Leistung.
Menge: 1,500 m

**01.02.0200 Dehnungsfugen herstellen**
Dehnungsfugen mit EPS 040, 10 mm stark abstellen
und fachgerecht im Estrich  herstellen

In kompletter Leistung.
Menge: 90,000 m

**01.02.0210 Alu-Winkelschienen als Abschluß**
Aluminium-Winkelschienen 30/30/3 als Abschluß
inkl. Befestigungsanker

Liefern und fachgerecht einbauen.
In kompletter Leistung.
Menge: 2,500 m

**01.02.0220 Bauseitigen Bodeneinlauf angleichen**
Bauseits eingebaute Bodeneinläufe in Zementestrich
höhengerecht mittels Passstück ausrichten und sauber
anarbeiten.
Der Estrich muss um Belagsstärke unter Oberkante
Einlauf bleiben.
Der Estrich ist zum Bodeneinlauf im Gefälle zu
verlegen.

In kompletter Leistung.
Menge: 7,000 Stück

**01.02.0230 Zulage für Schnelltrocknung polymervergütet**
Zulage für die Verwendung eines  polymervergüteten
Hochleistungsadditiv zur Herstellung von früh
belegreifen zementgebundenen Estrichen nach DIN 18560
der Güte bis CT-F7.
Der Estrich ist bei optimalen Baustellenbedingungen
nach 2 Tagen aufheizbar und nach 9 - 12 Tagen
belegereif.

Angebotenes Material:
'...'

Liefern und Einbauen.
In kompletter Leistung.
Menge: 725,000 m2

#### Titel 01.03 Estricharbeiten Obergeschoss

**01.03.0010 Reinigen Untergrund grobe Verschmutzung**
Reinigung des Untergrundes von groben
Verschmutzungen,wie Mörtelresten, geringem Bauschutt
etc.,
Bodenfläche besenrein abkehren und für Estricharbeiten
vorbereiten.

In kompletter Leistung.
Menge: 710,000 m2

**01.03.0020 XPS Wärmedämmung, 1-lagig, 40 mm, erste Lage**
Herstellen einer Wärmedämmung nach DIN 18164 aus einer
Lage Wärmedämmung XPS 034, erste Lage.

Die Dämmung ist im Bereich von Rohrleitungen sauber aus
zu sparen und mit Schüttmaterial auszufüllen.
Im Preis enthalten sind evtl. Anarbeiten an Rohre,
Türschwellen, etc.

Stärke: 40 mm
Wärmeleitfähigkeit: WLG 034
Druckfestigkeit: 200 kPa

Einbauort:  Obergeschoss Altbau, Treppenhaus 3 oben

Liefern und fachgerecht verlegen.
In kompletter Leistung.
Menge: 13,000 m2

**01.03.0030 EPS Wärmedämmung, 1-lagig, 60 mm, erste Lage**
Herstellen einer Wärmedämmung nach DIN 18164 aus einer
Lage Wärmedämmung EPS 035 DEO, erste Lage.

Die Dämmung ist im Bereich von Rohrleitungen sauber aus
zu sparen und mit Schüttmaterial auszufüllen.
Im Preis enthalten sind evtl. Anarbeiten an Rohre,
Türschwellen, etc.

Stärke: 60 mm
Wärmeleitfähigkeit: WLG 035
Druckfestigkeit: 200 kPa

Einbauort:  Obergeschoss 2. Erweiterung, Treppenhaus 2
und Flur 3

Liefern und fachgerecht verlegen.
In kompletter Leistung.
Menge: 58,000 m2

**01.03.0040 XPS Wärmedämmung, 1-lagig, 60 mm, erste Lage**
Herstellen einer Wärmedämmung nach DIN 18164 aus einer
Lage Wärmedämmung XPS 035, erste Lage.

Die Dämmung ist im Bereich von Rohrleitungen sauber aus
zu sparen und mit Schüttmaterial auszufüllen.
Im Preis enthalten sind evtl. Anarbeiten an Rohre,
Türschwellen, etc.

Stärke: 60 mm
Wärmeleitfähigkeit: WLG 035
Druckfestigkeit: 200 kPa

Einbauort:  Obergeschoss 2. Erweiterung, Klassen- &
Personalräume, Lehrmittel

Liefern und fachgerecht verlegen.
In kompletter Leistung.
Menge: 208,000 m2

**01.03.0050 EPS Wärmedämmung, 1-lagig, 80 mm, erste Lage**
Herstellen einer Wärmedämmung nach DIN 18164 aus einer
Lage Wärmedämmung EPS 035 DEO, erste Lage.

Die Dämmung ist im Bereich von Rohrleitungen sauber aus
zu sparen und mit Schüttmaterial auszufüllen.
Im Preis enthalten sind evtl. Anarbeiten an Rohre,
Türschwellen, etc.

Stärke: 80 mm
Wärmeleitfähigkeit: WLG 035
Druckfestigkeit: 200 kPa

Einbauort:  Obergeschoss Altbau, Treppenhaus 3 unten
  Obergeschoss Zwischenbau, Flur 1
  Obergeschoss 1. Erweiterung Treppenhaus 1 & Flur 2

Liefern und fachgerecht verlegen.
In kompletter Leistung.
Menge: 142,000 m2

**01.03.0060 XPS Wärmedämmung, 1-lagig, 80 mm, erste Lage**
Herstellen einer Wärmedämmung nach DIN 18164 aus einer
Lage Wärmedämmung XPS 036, erste Lage.

Die Dämmung ist im Bereich von Rohrleitungen sauber aus
zu sparen und mit Schüttmaterial auszufüllen.
Im Preis enthalten sind evtl. Anarbeiten an Rohre,
Türschwellen, etc.

Stärke: 80 mm
Wärmeleitfähigkeit: WLG 036
Druckfestigkeit: 200 kPa

Einbauort:  Obergeschoss Zwischenbau, Büro Schulleitung
  Obergeschoss 1. Erweiterung
  Elternsprech-/Arztzimmer & Klassenräume

Liefern und fachgerecht verlegen.
In kompletter Leistung.
Menge: 229,000 m2

**01.03.0070 EPS Wärmedämmung, 1-lagig, 30 mm, zweite Lage**
Herstellen einer Wärmedämmung nach DIN 18164 aus einer
Lage Wärmedämmung EPS 035 DEO, zweite Lage.

Die Dämmung ist im Bereich von Rohrleitungen sauber aus
zu sparen und mit Schüttmaterial auszufüllen.
Im Preis enthalten sind evtl. Anarbeiten an Rohre,
Türschwellen, etc.

Stärke: 30 mm
Wärmeleitfähigkeit: WLG 035
Druckfestigkeit: 200 kPa

Einbauort:  Obergeschoss Altbau, Treppenhaus 3 unten

Liefern und fachgerecht verlegen.
In kompletter Leistung.
Menge: 11,000 m2

**01.03.0080 XPS Wärmedämmung, 1-lagig, 30 mm, zweite Lage**
Herstellen einer Wärmedämmung nach DIN 18164 aus einer
Lage Wärmedämmung XPS 034, zweite Lage.

Die Dämmung ist im Bereich von Rohrleitungen sauber aus
zu sparen und mit Schüttmaterial auszufüllen.
Im Preis enthalten sind evtl. Anarbeiten an Rohre,
Türschwellen, etc.

Stärke: 30 mm
Wärmeleitfähigkeit: WLG 034
Druckfestigkeit: 200 kPa

Einbauort:  Obergeschoss Zwischenbau, Büro Schulleitung
  Obergeschoss 1. Erweiterung,
  Elternsprech-/Arztzimmer, Klassenräume

Liefern und fachgerecht verlegen.
In kompletter Leistung.
Menge: 229,000 m2

**01.03.0090 Systemplatte Fussbodenheizung 20 mm**
PS-Hartschaumplatten als Systemplatten zur Aufnahme der
bauseitigen Fussbodenheizungsrohre,
inkl. Trittschalldämmung

Stärke: 20 mm
Wärmeleitfähigkeit: WLG 045

Einbauort:  Erdgeschoss Altbau, Lager, WC

Liefern und Einbauen.
In kompletter Leistung.
Menge: 229,000 m2

**01.03.0100 Systemplatte Fussbodenheizung 40 mm**
PS-Hartschaumplatten als Systemplatten zur Aufnahme der
bauseitigen Fussbodenheizungsrohre,
inkl. Trittschalldämmung

Stärke: 40 mm
Wärmeleitfähigkeit: WLG 045

Einbauort:  Obergeschoss Altbau, Treppenhaus 3
  Treppenantritt
  Obergeschoss Zwischenbau, Flur 1
  Obergeschoss 1. Erweiterung, Flur 2

Liefern und Einbauen.
In kompletter Leistung.
Menge: 342,000 m2

**01.03.0110 Zulage Ausgleichsschüttung mit Wärmedämm-Leichtbeton**
Zulage für die fachgerechte Ausgleichsschüttung von
Rohr- und Installationsleitungen mit
Wärmedämm-Leichtbeton,
Leichtbeton-Mischung mit vordosiertem Bindemittel und
vorbehandeltem EPS-Recycling-Granulat

Breite: bis 50 cm
Höhe: 8 cm
Wärmeleitfähigkeit: WLG 059
Druckfestiglkeit: 120 kPa

Angebotenes Material:
'...'

Liefern und fachgerecht verlegen.
In kompletter Leistung.
Menge: 45,000 m

**01.03.0120 Zulage Ausgleichsschüttung mit Perlite-Dämmung**
Zulage für die fachgerechte Ausgleichsschüttung von
Rohr- und Installationsleitungen mit Perlite-Dämmstoff,
WLG 035

Breite: bis 50 cm
Höhe: 8 cm
Wärmeleitfähigkeit: WLG 050
Druckfestigkeit: > 130 kPa

Angebotenes Material:
'...'

Liefern und fachgerecht verlegen.
In kompletter Leistung.
Menge: 45,000 m

**01.03.0130 Heiz-Zementestrich 65 mm**
Zementestrich einschichtig, für Fussbodenheizung als
Unterbau für keramische Bodenfliesen, Linoleum oder
textilen Bodenbelag auf vorgenannte Wärmedämmung
einbringen, verdichten und glätten.
Die Estrichplatte muss vom Mauerwerk, Türleibungen
einwandfrei getrennt sein.
Alle Metallteile sind gegen direkte Berührung mit dem
Estrich durch PE-Folie zu schützen.
inkl.Fugenschnitte und evtl. Anarbeiten an Rohre,
Türschwellen usw.,

Festigkeitsklasse : CT-C35-F5 nach DIN EN 13813
Estrichdicke : 65 mm

nach DIN 18560 schwimmend auf Fußbodenheizung verlegen

Sonst entsprechend der Vorbemerkungen und
Verarbeitungsrichtlinien des Herstellers

Liefern und fachgerecht einbauen.
In kompletter Leistung.
Menge: 200,000 m2

**01.03.0140 Heiz-Zementestrich 45 mm**
Zementestrich einschichtig wie in Pos. 01.03.0130
beschrieben, jedoch

fugenlos einbringen auf Estrichnoppenplatte aus EPS 033
DEO als dünnschichtige Belagskonstruktion mit einer
Mindestüberdeckung von 15 mm über den Noppen

Estrichdicke : 45 mm

Der Estrich ist mit einer Folie abzudecken, sobald
dieser begehbar ist.
Die Folie ist in diese Position mit einzukalkulieren.

Liefern und fachgerecht einbauen.
In kompletter Leistung.
Menge: 510,000 m2

**01.03.0150 Estrich, Minderstärke 5 mm**
Minderpreis für 5 mm Minderstärken des vorg. Estriches.

Einbauort:  Obergeschoss Altbau, Archiv

In kompletter Leistung.
Menge: 60,000 m2

**01.03.0160 Randdämmstreifen liefern und montieren**
Randstreifen aus Styropor mit abknickbarem Fuß oder
Mineralfaserstreifen, in notwendiger Höhe liefern und
fachhgerecht montieren,
Plattendicke :12 mm.

Einbauort:  Obergeschoss Altbau, Archiv

Liefern und fachgerecht verlegen.
In kompletter Leistung.
Menge: 33,500 lfm

**01.03.0170 Grundierung und Ausgleichsspachtelung Holzdielen**
Ausgleich des vorh. Holzdielenbodens mit geeigneter
Ausgleichsmasse als Vorbereitung für die Aufnahme der
Estrichnoppenplatte

Zur Erhöhung der Tragfähigkeit Holzdielenboden mit der
Unterkonstruktion verschrauben (max. Schraubenabstand
40 cm).
umlaufend Randdämmstreifen (in gesonderter Position)
anbringen
Offene Stoßfugen ausspritzen oder mit Grundierspachtel
schließen.
Holzdielenboden mit Haftgrundierung vorgrundieren.
Gewebe (in gesonderter Position) auslegen und fixieren.
Ausgleichsmasse mit Glättkelle oder Rakel aufziehen.

Einbauort:  Obergeschoss Altbau, Archiv

In kompletter Leistung.
Menge: 60,000 m2

**01.03.0180 Gewebe für Ausgleichsspachtelung**
Armierungsgewebe aus Glasfasern mit alkaliresistenter
Imprägnierung zur Verstärkung von Bodenkonstruktionen
auslegen und fixieren

Einbauort:  Obergeschoss Altbau, Archiv

In kompletter Leistung.
Menge: 60,000 m2

**01.03.0190 Verdübeln von Fugen im Estrich**
Verdübeln von Fugen im Estrich, alle 30 - 40 cm kurze
Querschnitte ziehen und in diese Stahlstifte als Dübel
einlegen, danach Fuge und Querschnitte mit einem
Kunstharz kraftschlüssig verfüllen.

Liefern und montieren.
In kompletter Leistung.
Menge: 110,000 Stück

**01.03.0200 Estrichgitter für Innenestrich 50/2**
Estrichgitter aus verzinkten Drähten, punktgeschweißt,
als Tafelware in der Abmessung von ca. 2000/1000mm,
Maschenweite 50,8/50,8 mm und 2,0 mm Drahtstärke, als
Armierung im Zement-Estrich im Innenbereich

Einbauort: Technik, Küche, Eingang und Treppenhaus

Liefern und montieren.
In kompletter Leistung.
Menge: 60,000 m2

**01.03.0210 Estricharmierung mit Glasfaser**
Armierung des Estriches mittels Kunstfaser bzw.
Glasfaser

Einbauort: WCs

Liefern und montieren.
In kompletter Leistung.
Menge: 7,500 m2

**01.03.0220 Stahl-Abschlußwinkel bei Treppenaustritten**
Liefern und montieren von feuerverzinkten
Abschlußwinkeln bei Treppenaustritten

Schenkelhöhe  ca. 180 mm entsprechend letzter Stufe
D= 5,0 mm stark

Einbauort: 2. Erweiterung, Treppenhaus 2

Liefern und fachgerecht einbauen.
In kompletter Leistung.
Menge: 5,000 m

**01.03.0230 Dehnungsfugen herstellen**
Dehnungsfugen mit EPS 040, 10 mm stark abstellen
und fachgerecht im Estrich  herstellen

In kompletter Leistung.
Menge: 80,000 m

**01.03.0240 Alu-Winkelschienen als Abschluß**
Aluminium-Winkelschienen 30/30/3 als Abschluß
inkl. Befestigungsanker

Liefern und fachgerecht einbauen.
In kompletter Leistung.
Menge: 10,000 m

**01.03.0250 Zulage für Schnelltrocknung polymervergütet**
Zulage für die Verwendung eines  polymervergüteten
Hochleistungsadditiv zur Herstellung von früh
belegreifen zementgebundenen Estrichen nach DIN 18560
der Güte bis CT-F7.
Der Estrich ist bei optimalen Baustellenbedingungen
nach 2 Tagen aufheizbar und nach 9 - 12 Tagen
belegereif.

Angebotenes Material:
'...'

Liefern und Einbauen.
In kompletter Leistung.
Menge: 710,000 m2

#### Titel 01.04 Stundenlohnarbeiten

*Hinweis: Hinweistext*
Für ggf. zusätzliche vom AG angeordnete Leistungen, die im Stundenlohn abzurechnen sind, sind Stundenlohnverrechnungssätze anzubieten.

Die Verrechnungssätze gelten unabhängig von der Anzahl der abgerechneten Stunden und beinhalten Lohn- und Gehaltskosten, Gemeinkostenanteile einschl. der Sozialkassenbeiträge, vermögenswirksame Leistungen sowie Lohn- und Gehaltsnebenkosten.

Die Arbeiten dürfen nur nach ausdrücklicher, schriftlicher Anweisung durch den AG ausgeführt werden.

Die Stundenlohnzettel müssen dem AN täglich zur Unterschrift vorgelegt werden.

Es gelten insofern die Regelungen zu § 2 Absatz 10, § 15 VOB/B. Die Angabe der folgenden Stundenverrechnungssätze dient lediglich der Preisabfrage und stellt keine Beauftragung von Stundenlohnarbeiten dar.

Aufsichtsstunden werden nicht gesondert vergütet.

**01.04.0010 Vorarbeiter**
Menge: 5,000 h

**01.04.0020 Facharbeiter**
Menge: 10,000 h

**01.04.0030 Helfer**
Menge: 10,000 h
